# Angebotsaufforderung (GAEB DA 2000 1.2, DA83)
Projekt: Freilandschauen der Landesgartenschau 2027 Wittenberge
Währung: EUR
Auftraggeber: N.A.
Erstellt mit: SIDOUN Globe/ GAEB Toolbox V3.3 G90 R20210630, SIDOUN Globe V10.11.10.0, 23.07.2026

## Zusätzlicher Text
1.  Für das Angebot und die Ausführung gilt die VgV sowie die zur Leistungserfüllung gemäß dieser Ausschreibung notwendigen DIN-Normen in der aktuell gültigen Fassung. Die technischen Vorschriften und Regelwerke sind, sofern die gültige Fassung in den Leistungsbeschreibungen nicht enthalten ist, in der 3 Monate vor Ablauf der Angebotsfrist gültigen Fassung maßgebend.
1.  Es gelten weiterhin die allgemein anerkannten Regeln der Technik und die gesetzlichen sowie behördlichen Bestimmungen zu.
1.  Der AN hat grundsätzlich eigenverantwortlich den Arbeits- und Gesundheitsschutz auf der Baustelle zu gewährleisten.
1.  Ab dem 01.08.2023 sind nur noch Baustoffe zu verwenden, die im Einklang mit der Ersatzbaustoffverordnung (EBV) sowie der Bundes-Bodenschutz- und Altlastenverordnung (BBodSchV) vom 09.Juli 2021 stehen. Sofern die Verwendung von RC-Baustoffen vorgesehen ist, ist dies bei der Kalkulation zu berücksichtigen.
1.  Der Unternehmer hat sich vor Abgabe des Angebots von dem Zustand der Baustelle und den örtlichen Verhältnissen eingehend zu überzeugen. Mit Abgabe des Angebotes erklärt der Bieter, dass die vorhandenen Unterlagen für eine einwandfreie Kalkulation der angebotenen Preise ausreichend sind und sich dem Umfang seiner Leistungen bewusst ist. Später vorgebrachte Einwendungen können nicht berücksichtigt werden.
1.  Die beigelegten Pläne sind Bestandteil der Ausschreibung.
1.  Stundenlohnarbeiten sind nur nach ausdrücklicher Anordnung der Bauleitung auszuführen und gem. der entsprechenden Positionen im Leistungsverzeichnis abzurechnen. Besondere Maßnahmen, die nicht ausdrücklich im LV aufgeführt sind, müssen rechtzeitig vor Baubeginn angezeigt und ggf. gesondert angeboten werden.
1.  Vor bzw. mit Schlussrechnungslegung ist vom Auftragnehmer ein prüffähiger Massennachweis einschl. aller originalen. Liefer- und Schüttscheine in einfacher Ausfertigung einzureichen. Die Vergütung erfolgt gemäß den hiernach tatsächlich erbrachten Leistungen.

## Zusätzlicher Text
1.  Anlass
1.  Die Landesgartenschau 2027 Wittenberge gGmbH beabsichtigt die Herstellung von Wechselflorpflanzbeeten im Kerngelände der Landesgartenschau auf ca. 2.850 m² Gesamtfläche in 19322 Wittenberge

1.  Lage der Pflanzflächen und Lagerflächen
1.  Die Pflanzflächen befinden sich im Clara- Zetkin- Park (2.500 m²), im Modellquartier (95 m²), im Stadtpark (95 m²), im Park am Schwanenteich (71 m²) und am Friedhof (55 m²). (siehe Anlage 1_G26-11-WF Standortübersicht)
1.  Die mit dieser Ausschreibung, bzw. dem daraus resultierenden Auftrag zu verarbeitenden Pflanzen werden separat zur Lieferung beauftragt und somit bauseits gestellt. Hierfür sind zwei Liefer- bzw. Lagerorte vorgesehen.  (Anlage 1)
•  Die Pflanzen für die Pflanzflächen im Clara-Zetkin-Park befinden sich auf einer Lagerfläche auf der Straße Sandfurttrift, die in diesem Abschnitt Teil des Kerngeländes ist und direkt am Clara- Zetkin- Park liegt (max. Transportweg zu den Pflanzflächen 300 m).
•  Die Pflanzen für die übrigen vier Parkbereiche werden in der Blumenhalle in der Dr.-Wilhelm-Külz-Str. 2-4 gelagert und müssen zu den einzelnen Flächen transportiert werden (max. Transportweg bis 1000 m)
•  Die Blumenzwiebeln für alle Pflanzflächen sind ebenfalls in der Blumenhalle in der Dr.-Wilhelm-Külz-Str. 2-4 gelagert und müssen zu den einzelnen Flächen transportiert werden (max. Transportweg bis 1500 m)
1.  Für den Pflanztermin Mai/Juni 2027 befinden sich die Lagerflächen innerhalb der eintrittspflichtigen Parkanlage. Die Pflanzung ist dementsprechend unter laufendem Betrieb zügig und zeitlich konzentriert umzusetzen.

1.  Bauablauf/ Termine
1.  Geplanter Baubeginn:  01.10.2026
Rückbauende:  31.10.2027
1.  Die Pflanztermine sind in Abhängigkeit der Liefertermine für die Pflanzen mit der Bauleitung bzw. dem AG abzustimmen. Die Pflanzungen müssen unmittelbar nach Lieferung erfolgen.
1.  Folgende Termine sind für die Lieferung der Pflanzen und somit für die Pflanzung vorgesehen.
Zwiebeln:  KW 42-43 2026 (Rückgabe Pfand: KW 44 2026)
Frühjahrsflor:  KW 11-12 2027, (Rückgabe Pfand: KW 13 2027)
Sommerflor:  KW 21-22 2027, (Rückgabe Pfand: KW24 2027
1.  Für den Wechsel von Frühjahrs- auf Sommerbepflanzung hat die Beräumung des Frühjahrsflors sukzessive, parallel zu der nachfolgenden Sommerbepflanzung zu erfolgen. Es sind jeweils nur so viel Flächen zu beräumen, wie innerhalb des gleichen, höchstens jedoch des darauffolgenden Tages wieder bepflanzt werden.
1.  Die Ausführung der Pflegegänge/Wässerungsgänge folgt keinem starren Zeitplan, sondern hat entsprechend den örtlichen Erfordernissen zu erfolgen.  Die Festlegung der notwendigen Pflegegänge hat stets in Abstimmung mit der Bauleitung bzw. dem AG zu erfolgen. Entscheidend ist der Erhalt eines gartenschauwürdigen Pflegezustandes der Planzungen.

1.  Witterung
1.  Zur Einhaltung der vertraglich vereinbarten Ausführungsfristen ist ungünstige Witterung zu berücksichtigen. Mit einzukalkulieren sind Arbeiten bei üblicher zu erwartender Witterung. Als üblich zu erwartende Witterungsbedingung gelten monatliche Vergleichswerte (Niederschlag, Temperatur) der letzten 5 Jahre.

1.  Leistungsbeschreibung
1.  Der Leistungsumfang umfasst im Wesentlichen:
•  Stecken der Blumenzwiebeln in allen Wechselflorbeeten im Oktober 2026
•  Frühjahrsbepflanzung in KW 11 2027
•  Beräumung des Frühjahrflors & sukzessive Sommerbepflanzung in KW 21-22 2027
•  Beräumung des Sommerflors ab 24.10.2027
•  Wässerungs- & Pflegegänge während der Landesgartenschau von der Bepflanzung bis zur abschließenden Beräumung

1.  Befahrbarkeit der Wegeflächen
1.  Die Wechselflorflächen im Clara- Zetkin-Park sind alle über gepflasterte Wege, Breite 1 m erreichbar. Der ca. 3 m breite Mittelweg ist maximal mit Fahrzeugen bis 7,5 to befahrbar, die übrigen Wege mit Fahrzeugen bis 3,5 to.
1.  Die Pflanzflächen im Modellquartier sind über einen zweigeteilten Weg (1,25 m breit wassergebundene Wegedecke und 1,25 m breit Betonpflaster) sowie über Wege mit wassergebundenen Wegedecken erreichbar.
1.  Die Pflanzfläche im Stadtpark ist über wassergebundene Wegedecken erschlossen.
1.  Die Pflanzfläche am Friedhof ist über einen zweigeteilten Weg (1,25 m breit wassergebundene Wegedecke und 1,25 m breit Betonpflaster) sowie über Wege mit wassergebundenen Wegedecken erreichbar.
1.  Die Wechselflorfläche im Park am Schwanenteich ist über Wege mit wassergebundener Wegedecke erschlossen.
1.  Um die wassergebundenen Wegedecken vor Spurrillen zu schützen, sind in Abstimmung mit dem AG die vorhandenen CC- Container ggf. mit luftbereiften oder Vollgummirädern auszustatten.

1.  Wasser
1.  Wasseranschlüsse sind vor Ort in allen Parkbereichen als Brauchwasseranschlüsse vorhanden. Das Wasser für die Bewässerung aus den Brauchwasseranschlüssen wird dem AN kostenfrei zur Verfügung gestellt.
1.  Im Clara- Zetkin- Park ist eine automatische Bewässerungsanlage (Regner) vorhanden, so dass für die Wechselflorflächen eine flächendeckende Bewässerung gewährleistet werden kann. Die Flächen sind hinsichtlich der optimalen Bewässerung regelmäßig zu überprüfen um ggf. in Absprache mit der Bauüberwachung, bzw. dem AG die Anzahl und Häufigkeit der Bewässerungen anzupassen.
1.  Die Wässerungsgänge sind vor Öffnung der Landesgartenschau zwischen 6:00 Uhr und 9:30 Uhr auszuführen. Pflanzenschutzmittel sind bis max. 8:00 Uhr auszubringen.
1.  Verunreinigungen/ Beschädigungen
1.  Eventuelle Verunreinigungen und Beschädigungen durch den AN an vorhandenen Baulichkeiten, Leitungen, Wegen und Bewuchs sind umgehend zu beseitigen.
1.  Sollte sich der AN nicht an diese Anweisung halten, so werden nach Ablauf einer angemessenen Frist unverzüglich Ersatzvornahmen ausgeführt.
1.  Bäume, die während der Baudurchführung beschädigt werden, sind zu Lasten des AN baumpflegerisch zu behandeln. Der Auftraggeber benennt die ausführende Firma.
1.  Wege und Bauwerke, die während der Baudurchführung beschädigt werden, sind zu Lasten des Auftragnehmers instand zu setzen. Der Auftraggeber benennt die ausführende Firma.
1.  Die im Bereich der Baustelle zu erhaltende Bäume sind während der Bauarbeiten gegen alle schädlichen Einflüsse zu schützen. Hierbei wird im Besonderen auf die Einhaltung der in DIN 18920 "Schutz von Bäumen, Pflanzenbeständen und Vegetationsflächen bei Baumaßnahmen", RAS-LG IV sowie in der Wittenberger Baumschutzsatzung getroffenen Bestimmungen und Auflagen hingewiesen.
1.  Leitungsbestand
1.  Der AG hat im Vorfeld den Leitungsbestand abgefragt. Die Unterlagen können informativ zur Verfügung gestellt werden.
1.  Vorhanden sind Leitungsbestände der Stadtwerke Wittenberge GmbH, des Eigenbetriebes Abwasser Wittenberge GmbH und der Firma Erdmann GmbH. Vor Beginn der Bauarbeiten hat der AN eigenständig Bestandsunterlagen von den Versorgungsträgern abzufordern.
1.  Kampfmittel
1.  Im Verdachtsfalle des Auffindens von Gefährdungsstoffen oder Kampfmitteln ist die örtliche Bauleitung unverzüglich zu unterrichten. Die Arbeiten sind bis zur Klärung der weiteren Verfahrensweise einzustellen.

## Zusätzlicher Text
1.  Zur Teilnahme am Vergabeverfahren werden nur Unternehmen zugelassen, die folgende besondere Eignung nachweisen:
•  1.  Für die Durchführung der Leistungen ist während der Ausführung auf der Baustelle mindestens eine fachlich qualifizierte Aufsichtsperson (Vorarbeiter/in oder vergleichbare Funktion) einzusetzen, die über eine abgeschlossene Berufsausbildung im Garten- und Landschaftsbau, Zierpflanzenbau, der Staudengärtnerei, der Friedhofsgärtnerei verfügt. Die vorgenannte Qualifikation ist in Form eines Ausbildungszeugnisses der Ausschreibung als mindestens nachzuweisendes Zulassungskriterium beizufügen.

•  1.  Der Bieter hat seine Erfahrungen in der Pflanzung und Pflege von Wechselfloranlagen durch geeignete Referenzen nachzuweisen. Hierzu sind mindestens ein in den letzten drei Jahren ausgeführtes Referenzprojekt über die Pflanzung und Pflege von Wechselflorpflanzungen mit Angabe von Auftraggeber, Leistungsumfang, Auftragsvolumen, Ausführungszeitraum und Ansprechpartner/in zu benennen.

Weiterhin muss die eingesetzte Aufsichtsperson über ausreichende deutsche Sprachkenntnisse verfügen, die eine sichere Kommunikation auf der Baustelle, das Verständnis von Ausführungsunterlagen sowie die erforderliche Dokumentation der Leistungen gewährleisten.

## Zusätzlicher Text
Folgende Anlagen sind dieser Ausschreibung beigefügt:
•  Anlage 1_G-26-011_ WF Standortübersicht
•  Anlage 2_G-26-11_WF_FRÜHJAHR PLÄNE
•  Anlage 2.1_G26-11_WF- Frühjahr Zwiebeln_gesamt
•  Anlage 2.2_G26-11_WF-Frühjahr_gesamt
•  Anlage 3_G26-11_WF_SOMMER PLÄNE
•  Anlage 3.1_G26-11_WF-Sommer_gesamt

## Anpflanzungs- &#38; Pflegearbeiten Gartenbau
Datum: 23.07.2026

### Gewerk 01 Baustelleneinrichtung

#### Titel 01.01 Baustelleneinrichtung

**01.01.010 Baustelle einrichten, Lager- & Arbeitsplätze herstellen**
Baustelle für sämtliche aufgeführte Leistungen, einrichten
Inkl. Herstellen der dazu erforderlichen Lager- und Arbeitsplätze
Inkl. 40 lfd. m Bauzaun liefern, standsicher und verschraubt aufstellen.

Lagerflächen sind im Lageplan ausgewiesen vgl. Anlage 1_G-26-11_WF Standortübersicht
Menge: 1,000 psch
Kostengruppe DIN 276 2018-12: 000 KatKgr

**01.01.020 Baustelleneinrichtung vorhalten**
Baustelleneinrichtung für sämtliche, in der Leistungsbeschreibung Pos. 01.01. aufgeführten Leistungen vorhalten

Vorhaltedauer: jeweils ca. 2 Wochen für Einbringen Frühjahrs- und Sommerflor
Menge: 2,000 Stk
Kostengruppe DIN 276 2018-12: 000 KatKgr

**01.01.030 Baustelle räumen**
Baustelle für sämtliche aufgeführte Leistungen der Pos. 01.01., räumen.
Menge: 1,000 psch
Kostengruppe DIN 276 2018-12: 000 KatKgr

### Gewerk 02 Pflanzarbeiten

*Hinweis: Ausführungszeiten Wechselflorpflanzung*
Blumenzwiebeln:  KW 42-43 2026
Frühjahrsflor:  KW 11-12 2027
Sommerflor:  KW 21-22 2027

*Hinweis: Rahmenbedingungen Wechselflorlieferung*
Die Lieferung der Blumenzwiebeln und Pflanzen erfolgt durch den AG auf die Baustelle. Der Abruf der Lieferungen erfolgt über den AG in Abstimmung mit dem AN.
Der genaue Lieferumfang und zeitliche Ablauf ist hierbei vorab vom AN gemeinsam mit der BL festzulegen.

Bei Lieferung erfolgt eine gemeinsame Kontrolle und Übergabe der Lieferware.

*Hinweis: Schnittstelle Lieferung & Pflanzung Wechselflor*
Abladen, Einschlag/Lagerung, Transport auf der Baustelle:
Die Pflanzarbeiten der gelieferten Pflanzen beinhalten das fachgerechte Abladen vom Transportfahrzeug der Lieferfirma, die fachgerechte Zwischenlagerung und Versorgung sowie den fachgerechten Transport zum Einbauort innerhalb der Baustelle.
Die Transportentfernung vom Ablade-/Lagerplatz bis zum Einbauort - siehe Vorbemerkungen bzw. Anlage 1_G-26-11_WF Standortübersicht – ist einzukalkulieren.

Alle Pflanzflächen sind gemäß Planung einzumessen und die Pflanzraster zu übertragen, Aufwendungen gem. gesonderter LV Position.

#### Titel 02.01 Pflanzarbeiten Frühjahrsflor

**02.01.010 Einmessen der Pflanzflächen Zwiebelpflanzung**
Pflanzflächen Zwiebelpflanzung einmessen und abstecken,
Pflanzflächen gemäß Plan Anlage 2_G-26-11_WF_FRÜHJAHR PLÄNE.
Einmessen des Verlaufs der äußeren Begrenzungslinie der jeweiligen Pflanzfläche sowie des zugehörigen Pflanzrasters 1,00 x 1,00 m, Absteckung der Messpunkte abschnittweise mit geeigneten Hilfsmitteln vor Durchführung der Pflanzung, Markierungsmaterial nach Wahl des AN
Inkl. aller Nebenarbeiten und aller notwendigen technischen Geräte.

Pflanzfläche: 2.769 m²
Menge: 1,000 psch

**02.01.020 Einmessen der Pflanzflächen Frühjahrsflor**
wie Vorposition

Pflanzfläche: 2.769 m²
Menge: 1,000 psch

**02.01.030 Feinplanum für Pflanzfläche, Abweichung 4cm**
Herstellen und Modellieren der Oberflächenstruktur eines Wechselflorbeetes
inkl. Feinplanum, Bodenlockerung, An- und Abtrag von vorhandenem Oberboden innerhalb der Fläche sowie formgerechter Profilierung.
zulässige Abweichung von der Ebenheit: 4 cm gem. DIN 18916,
inkl. Steine von mehr als 5 cm Durchmesser und schwer verrottbare Pflanzenteile ablesen,
inkl. anfallende Stoffe getrennt auf der Baustelle lagern,

Die Oberfläche ist entsprechend der planerischen Vorgaben auszubilden. Neben einer ebenen Ausführung sind in Absprache mit dem AG auch modellierte, leichte Überhöhungen entsprechend dem Grobplanum möglich.

Übergänge zu angrenzenden Flächen sind sauber und höhengerecht auszubilden.
Menge: 2769,000 m²

**02.01.040 Blumenzwiebeln pflanzen**
Blumenzwiebeln in Handarbeit, gemischt, bauseits angeliefert, in Einzelflächen einpflanzen, gemäß DIN 18916 in herzustellendes Pflanzloch,
Bodengruppe: torffreies Substrat
Ausführung gemäß Pflanzliste und Pflanzplan,
inkl. aller notwendigen Nebenleistungen wie Bodenlockerung etc. nach der Pflanzung
Pflanztiefe minimal: 2,5-fache der Zwiebelgröße
Pflanztiefe maximal: 3,0-fache der Zwiebelgröße
verschiedene Sorten und Größen nach Sortenliste.
Pflanzliste siehe Anlage 2.1_G-26-11_WF-Frühjahr Zwiebeln_gesamt
Pflanzpläne siehe Anlage 2_G-26-11_WF_FRÜHJAHR PLÄNE
Sämtliches anfallendes Verpackungsmaterial ist zu entfernen,
transportieren und zur AN-Verwendung abzufahren inkl. der anfallenden Entsorgungskosten.
Menge: 84606,000 Stk

**02.01.050 Wechselflorfläche, Düngung, Frühjahrsflor, 1 ArbG**
Düngung der Pflanzflächen Wechselflor mit einem organisch-mineralischem NPK-Dünger im Zuge der Pflanzung Frühjahrsflor durchführen.
Dünger bestehend aus mindestens 65% organischer Substanz mit 6% N, 9% P2O5, 0,5% K2O,
frei von wasserlöslichen Stickstoffdüngern, Hühnerdung und schwermetallhaltigem Ledermehl,
Dünger nach Herstellerangaben ausbringen und flach in die oberste Bodenschicht einarbeiten, Mindestmenge: 100 g/ m²

Die Leistung beinhaltet 1 St. Arbeitsgang. Werden weniger oder mehr Arbeitsgänge durchgeführt wird dies im Verhältnis vergütet.

Massenansatz: 2.769 m² Pflanzfläche x 1 Pflegegänge = 2.769 m²
Menge: 2769,000 m²

**02.01.060 Topfpflanzen pflanzen Frühjahrsflor**
Topfpflanzen, mit Ballen oder Topfballen P 0,5 bis P 1,0 pflanzen, gemäß DIN 18916 in herzustellendes Pflanzloch,
Bodengruppe: torffreies Substrat,
Ausführung gemäß Pflanzenliste und Pflanzplan,
inkl. aller notwendigen Nebenleistungen wie Anwässern, Bodenlockerung nach der Pflanzung etc.
Pflanzliste siehe Anlage 2.2_G26-11_WF-Frühjahr_gesamt
Pflanzpläne siehe Anlage 2_G-26-11_WF_FRÜHJAHR PLÄNE
Sämtliches anfallendes Verpackungsmaterial ist zu entfernen,
transportieren und zur AN-Verwendung abzufahren einschl. der anfallenden Entsorgungskosten.
Menge: 48709,000 Stk

**02.01.070 Pflanzfläche Wechselflor wässern, 8 ArbG, mind. 20 l/m², Wasseranschlüsse bauseits, 314 m²**
Pflanzfläche Wechselflor wässern, mittels geeignetem Gießgerät (Brause) oder Regner,
inkl. aller erforderlichen Nebenleistungen auf einer Fläche von 314 m²
Zeitraum: April-Mai
Wasseranschlüsse bauseits vorhanden, Entfernung zur Wasserentnahmestelle max. 70 m
Pflanzflächen: Am Wasserturm, Modellquartier, Am Friedhof (Mustergrabanlage), Park am Schwanenteich.
Bei den Wechselflorflächen im Clara-Zetkin-Park ist eine Automatische Bewässerungsanlage (Regner) vorhanden. Die Überprüfung der Flächen hinsichtlich der Bewässerung obliegt dem AN. Nachjustierungen sind mit dem AG abzustimmen.

Die Wässerung hat bedarfsgerecht, entsprechend den Witterungsverhältnissen und den pflanzenbaulichen Erfordernissen zu erfolgen.
Wassermenge je Wässerungsdurchgang: mind 20 l/m².
Jeder Wässerungsgang ist der BL bzw. dem Auftraggeber vor Ausführung, mindestens am Tag der Ausführung der Leistung schriftlich anzuzeigen.

Die Abrechnung erfolgt je tatsächlich ausgeführtem Wässerungsgang für die gesamte ausgeschriebene Fläche von 314 m².

Für die Wertung wird von ca. 8 Wässerungsgängen ausgegangen. Die angegebene Anzahl dient ausschließlich der Kalkulation und begründet keinen Anspruch auf die tatsächliche Ausführung dieser Anzahl.

Der AN hat die durchgeführten Wässerungsgänge in geeigneter Form zu dokumentieren und auf Verlangen nachzuweisen.
Menge: 8,000 Stk

**02.01.080 Fertigstellungspflege Wechselflorflächen, 4 ArbG, 2.769 m²**
Fertigstellungspflege gem. DIN 18916 für Wechselflorflächen durchführen,

Es sind folgende Leistungen inkl. der notwendigen Materiallieferungen und Entsorgungen zu erbringen:
•  Unerwünschten Aufwuchs in den Pflanzflächen ist inkl. Wurzeln zu beseitigen, ausdauernde Wurzeln und Gehölzsämlinge mit Distelstechern, Grabegabeln u. dgl. sind auszugraben und zu entsorgen,
•  Pflanzflächen sind zu lockern. Das Lockern der Pflanzflächen darf das Wachstum der Pflanzen nicht behindern, d.h. durch Hacken dürfen keine Wurzeln beschädigt werden.
•  Laub ist von den Flächen aufzusammeln.
•  Beim Pflanzenschnitt sind die artbedingten Besonderheiten und die natürlichen Wuchsformen der Pflanzen zu beachten. Abgestorbene, kranke oder beschädigte Teile sind auszuschneiden. Schnittgut ist geordnet zu entsorgen. Höhe Rückschnitt: je nach Bedarf der individuellen Pflanze.
•  Entfernen verblühter Blütenstände; evtl. Rückschnitt zur Kräftigung,
•  Rückschnitt im zeitigen Frühjahr vor Austrieb der Pflanzen.
Es ist ein erhöhter Pflegeaufwand einzukalkulieren, da die Leistungen größtenteils nur in Handarbeit auszuführen sind.

Anfallendes Material laden, abfahren und ordnungsgemäß nach Wahl des AN entsorgen,
Wässern und Düngen erfolgen über gesonderte Positionen.
Die BL ist vor Beginn des jeweiligen Pflegegangs vom Ausführungszeitraum zu unterrichten.
Die Dokumentation über die einzelnen Pflegegänge sind unverzüglich der zuständigen BL zu übergeben, verspätete (nach weiterem Gang) eingereichte Lieferscheine werden nicht anerkannt.

Die Leistung beinhaltet 4 St. Arbeitsgänge. Werden weniger oder mehr Arbeitsgänge durchgeführt wird dies im Verhältnis vergütet.

Massenansatz: 2.769 m² Pflanzfläche x 4 Pflegegänge = 11.076 m²
Menge: 11076,000 m²

**02.01.090 Abräumen Fläche Wechselflor Frühjahr**
Mai/Juni ist der Frühjahrsflor inkl. der Wurzelballen abzuräumen.
Das Räumgut ist vom AN aufzunehmen, zu laden und nach Wahl des AN zu entsorgen.
Die abgeräumten Flächen sind zu Glätten und für die folgende Bepflanzung vorzubereiten.
Die Flächen im Modellquartier sind nur teilweise zu beräumen (Zwiebeln). Die Stauden verbleiben in der Fläche.
Menge: 2769,000 m²

#### Titel 02.02 Pflanzarbeiten Sommerflor

**02.02.010 Einmessen der Pflanzflächen Sommerflor**
Pflanzflächen Sommerflor einmessen und abstecken,
Die Flächen im Modellquartier (93 m²) sind nur von den Zwiebelblühern beräumt und müssen nicht neu eingemessen werden.
Einmessen des Verlaufs der äußeren Begrenzungslinie der jeweiligen Pflanzfläche sowie des zugehörigen Pflanzrasters 1,00 x 1,00 m, Absteckung der Messpunkte abschnittweise mit geeigneten Hilfsmitteln vor Durchführung der Pflanzung gemäß der Pläne,
Anlage 3_G-26-11_WF_SOMMER PLÄNE,
Markierungsmaterial nach Wahl des AN, einschließlich aller Nebenarbeiten und
aller notwendigen technischen Geräte.

Pflanzfläche: 2.769 m²
Menge: 1,000 psch

**02.02.020 Feinplanum für Pflanzfläche, Abweichung 4cm**
Feinplanum für Pflanzfläche, zulässige Abweichung von der Ebenheit 4 cm DIN 18916, Steine von mehr als 5 cm Durchmesser und schwer verrottbare Pflanzenteile ablesen, anfallende Stoffe getrennt auf der Baustelle lagern, Herstellen und Modellieren der Oberflächenstruktur eines Wechselflorbeetes einschließlich Feinplanum, Bodenlockerung, An- und Abtrag von vorhandenem Oberboden innerhalb der Fläche sowie formgerechter Profilierung.

Die Oberfläche ist entsprechend der planerischen Vorgaben auszubilden. Neben einer ebenen Ausführung sind in Absprache mit dem AG auch modellierte, leichte Überhöhungen entsprechend dem Grobplanum möglich.

Übergänge zu angrenzenden Flächen sind sauber und höhengerecht auszubilden.
Menge: 2769,000 m²

**02.02.030 Topfpflanzen pflanzen, Sommerflor, P1**
Sommerflor
Topfpflanzen, bis 40 cm, mit Ballen oder Topfballen P 1 pflanzen, gemäß DIN 18916 in herzustellendes Pflanzloch, Bodengruppe: torffreies Substrat,
Ausführung gemäß Pflanzenliste und Pflanzplan,
inkl. aller notwendigen Nebenleistungen wie Anwässern, Bodenlockerung nach der Pflanzung etc.
Pflanzliste siehe Anlage 3.1_G-26-11_WF-Sommer_gesamt
Pflanzplan siehe Anlage 3_G-26-11_WF_SOMMER PLÄNE
Sämtliches anfallendes Verpackungsmaterial ist zu entfernen, transportieren und zur AN-Verwendung abzufahren einschl. der anfallenden Entsorgungskosten.
Menge: 26288,000 Stk

**02.02.040 Topfpflanzen pflanzen, Sommerflor, C2-C3**
Sommerflor
Topfpflanzen, bis 40 cm, mit Ballen oder Topfballen C 2 bis C 3 pflanzen, gemäß DIN 18916 in herzustellendes Pflanzloch, Bodengruppe: torffreies Substrat,
Ausführung gemäß Pflanzenliste und Pflanzplan,
inkl. aller notwendigen Nebenleistungen wie Anwässern, Bodenlockerung nach der Pflanzung etc.
Pflanzliste siehe Anlage 3.1_G-26-11_WF-Sommer_gesamt
Pflanzplan siehe Anlage 3_G-26-11_WF_SOMMER PLÄNE
Sämtliches anfallendes Verpackungsmaterial ist zu entfernen, transportieren und zur AN-Verwendung abzufahren einschl. der anfallenden Entsorgungskosten.
Menge: 6949,000 Stk

**02.02.050 Topfpflanzen pflanzen Sommerflor, C5**
Sommerflor
Topfpflanzen, bis 60 cm, mit Ballen oder Topfballen C 5 pflanzen, gemäß DIN 18916 in herzustellendes Pflanzloch, Bodengruppe: torffreies Substrat,
Ausführung gemäß Pflanzenliste und Pflanzplan,
inkl. aller notwendigen Nebenleistungen wie Anwässern, Bodenlockerung nach der Pflanzung etc.
Pflanzliste siehe Anlage 3.1_G-26-11_WF-Sommer_gesamt
Pflanzplan siehe Anlage 3_G-26-11_WF_SOMMER PLÄNE
Sämtliches anfallendes Verpackungsmaterial ist zu entfernen, transportieren und zur AN-Verwendung abzufahren einschl. der anfallenden Entsorgungskosten.
Menge: 9,000 Stk

**02.02.060 Pflanzfläche Wechselflor wässern, 20 ArbG, mind. 20 l/m², Wasseranschlüsse bauseits, 314 m²**
Pflanzfläche Wechselflor wässern, mittels geeignetem Gießgerät (Brause) oder Regner, einschließlich aller erforderlichen Nebenleistungen auf einer Fläche von 314 m²
Zeitraum: Juni-Oktober
Wasseranschlüsse bauseits vorhanden, Entfernung zur Wasserentnahmestelle max. 70 m
Pflanzflächen: Am Wasserturm, Modellquartier, Am Friedhof (Mustergrabanlage), Park am Schwanenteich.
Bei den Wechselflorflächen im Clara-Zetkin-Park ist eine Automatische Bewässerungsanlage (Regner) vorhanden. Die Überprüfung der Flächen hinsichtlich der Bewässerung obliegt dem AN. Nachjustierungen sind mit dem AG abzustimmen.

Die Wässerung hat bedarfsgerecht, entsprechend den Witterungsverhältnissen und den pflanzenbaulichen Erfordernissen zu erfolgen. Wassermenge je Wässerungsdurchgang mind. 20 l/m².
Jeder Wässerungsgang ist der BL bzw. dem Auftraggeber vor Ausführung, mind. am Tag der Ausführung der Leistung schriftlich anzuzeigen.

Die Abrechnung erfolgt je tatsächlich ausgeführtem Wässerungsgang für die gesamte ausgeschriebene Fläche von 314 m².

Für die Wertung wird von ca. 20 Wässerungsgängen ausgegangen. Die angegebene Anzahl dient ausschließlich der Kalkulation und begründet keinen Anspruch auf die tatsächliche Ausführung dieser Anzahl. Werden weniger oder mehr Arbeitsgänge durchgeführt wird dies im Verhältnis vergütet.

Der AN hat die durchgeführten Wässerungsgänge in geeigneter Form zu dokumentieren und auf Verlangen nachzuweisen.
Menge: 20,000 Stk

**02.02.070 Fertigstellungspflege Wechselflorflächen, 20 ArbG, 2.769 m²**
Fertigstellungspflege gem. DIN 18916 für Wechselflorflächen durchführen,

Es sind folgende Leistungen inkl. der notwendigen Materiallieferungen und Entsorgungen zu erbringen:
•  Unerwünschten Aufwuchs in den Pflanzflächen ist inkl. Wurzeln zu beseitigen, ausdauernde Wurzeln und Gehölzsämlinge mit Distelstechern, Grabegabeln u. dgl. sind auszugraben und zu entsorgen,
•  Pflanzflächen sind zu lockern. Das Lockern der Pflanzflächen darf das Wachstum der Pflanzen nicht behindern, d.h. durch Hacken dürfen keine Wurzeln beschädigt werden.
•  Laub ist von den Flächen aufzusammeln.
•  Ausputzen der Pflanzen.
•  Entfernen verblühter Blütenstände entsprechend artspezifischer Eigenschaften.
•  Partieller Rückschnitt (Remontierschnitt) zum Entfernen abgeblühter Triebe und zur Anregung des Neuaustriebes und der Nachblüte.
•  Entfernen abgestorbener, kranker und unansehnlicher Pflanzenteile an allen Pflanzen.
•  Beim Pflanzenschnitt sind die artbedingten Besonderheiten und die natürlichen Wuchsformen der Pflanzen zu beachten. Schnittgut ist geordnet zu entsorgen.
•  Höhe Rückschnitt: je nach Bedarf der individuellen Pflanze.
•  Entfernen verblühter Blütenstände; evtl. Rückschnitt zur Kräftigung,
Es ist ein erhöhter Pflegeaufwand einzukalkulieren, da die Leistungen größtenteils nur in Handarbeit auszuführen sind.

Anfallendes Material laden, abfahren und ordnungsgemäß nach Wahl des AN entsorgen.
Wässern und Düngen erfolgen über gesonderte Positionen.
Die BL ist vor Beginn des jeweiligen Pflegegangs vom Ausführungszeitraum zu unterrichten.
Die Dokumentation über die einzelnen Pflegegänge ist unverzüglich der zuständigen BL zu übergeben, verspätete (nach weiterem Gang) eingereichte Nachweise werden nicht anerkannt.

Die Leistung beinhaltet 20 St. Arbeitsgänge. Werden weniger oder mehr Arbeitsgänge durchgeführt wird dies im Verhältnis vergütet.

Massenansatz: 2.769 m² Pflanzfläche x 20 Pflegegänge = 11.076 m²
Menge: 55380,000 m²

**02.02.080 Wechselflorfläche, Grunddüngung, 1 ArbG, 2.769 m²**
Grunddüngung der Pflanzflächen Wechselflor mit einem organischen Volldünger und Hornspänen durchführen, frei von Hühnerdung und schwermetallhaltigem Ledermehl.

Liefern und fachgerechtes Ausbringen eines organischen Volldüngers sowie von Hornspänen als organischem Stickstoffdünger auf vorbereiteten Pflanzflächen für Wechselbepflanzungen, nach Herstellerangaben. Die Düngemittel sind gleichmäßig auszubringen und vor der Pflanzung flach in den Oberboden einzuarbeiten.

Ausführung:
Organischer Volldünger für Zierpflanzen und Sommerblumen, NPK-haltig, chloridarm, bodenbiologisch wirksam. Aufwandmenge organischer Volldünger: 80–120 g/m².
Hornspäne als organischer Stickstoffdünger, Aufwandmenge Hornspäne: 50–80 g/m².
Einarbeitungstiefe: ca. 5–10 cm.

Die Leistung umfasst die Lieferung sämtlicher Materialien, Antransport und Verteilung, gleichmäßiges Ausbringen nach Herstellerangaben, fachgerechtes Einarbeiten, Beseitigung überschüssiger Materialien und Verpackungen,
alle Nebenleistungen gemäß VOB/C DIN 18320.

Die Leistung beinhaltet 1 St. Arbeitsgang. Werden weniger oder mehr Arbeitsgänge durchgeführt wird dies im Verhältnis vergütet.

Massenansatz: 2.769 m² Pflanzfläche x 1 Pflegegänge = 2.769 m²
Menge: 2769,000 m²

**02.02.090 Flüssigdüngung durchführen, 2 ArbG, 2.769 m²**
Bedarfsweise Flüssigdüngung der Wechselflorpflanzung nach Anweisung der Bauleitung. Es findet keine Flächendüngung statt, sondern ein gezielter partieller Einsatz nach Pflanzenarten und Notwendigkeit.

Liefern und fachgerecht ausbringen eines wasserlöslichen NPK-Volldüngers bzw. eines Blattdüngers inkl. erforderlicher Spurennährstoffe. Die Düngung erfolgt entsprechend dem Entwicklungszustand der Pflanzen und nach Anweisung der BL.
Konzentration gemäß Anwendervorgaben des Herstellers oder nach Vorgaben der BL im Gießwasser; Applikation 2 l fertige Düngerlösung je m², bzw. nach Herstellerangaben.

Die Leistung beinhaltet 2 St. Arbeitsgänge. Werden weniger oder mehr Arbeitsgänge durchgeführt wird dies im Verhältnis vergütet.

Massenansatz: 2.769 m² Pflanzfläche x 2 Arbeitsgänge = 5.538 m²
Menge: 5538,000 m²

**02.02.100 Stäben Stauden/Wechselflor**
Stäben von Stauden- und Wechselflortrieben zum stützen von überlangen Trieben
Leistung nach Bedarf in Abstimmung mit der BL bzw. dem AG:
Einbau und Rückbau- stützen von Einzeltrieben mit Stäben,
Länge 50 bis 100 cm.

Preis für die gesamte Pflegezeit bis Oktober 2027
Abrechnung nach tatsächlich verwendeter Anzahl Stäbe.
Menge: 400,000 Stk

**02.02.110 Abräumen Fläche Stauden/Wechselflor**
Zum Ende der Saison ist der Wechselflor einschließlich der Wurzelballen abzuräumen.
Das Räumgut ist vom AN aufzunehmen, zu laden und nach Wahl des AN zu entsorgen.
Die abgeräumten Flächen sind zu glätten.
Menge: 2769,000 m²

**02.02.120 Wechselflor, Fungizid-Behandlung, 5 ArbG, 1.300 m²**
Fungizid-Behandlung der Stauden / Wechselflorflächen durchführen,
gezielt in Teilflächen mit zugelassenem Spritzmittel nach Anweisung des Herstellers.
Ausführung nur nach Bedarf auf Anforderung durch die BL. Windabdrift und damit auftretende Einträge in benachbarte Flächen oder offene Wasserflächen sind auszuschließen. Der AN muss ein
Spritzbuch führen, in das sämtliche Arbeitsgänge einzutragen und vom Auftraggeber zu bestätigen sind.

Angebotenes Produkt (vom Bieter einzutragen):  ...............................

Die Leistung beinhaltet 5 St. Arbeitsgänge auf von der BL festgelegten Teilflächen. Werden weniger/mehr Arbeitsgänge durchgeführt oder die Anzahl der Quadratmeter erhöht/verringert, wird dies im Verhältnis vergütet.

Massenansatz: 1.300 m² Pflanzfläche x 5 Arbeitsgänge = 6.500 m²
Menge: 6500,000 m²

**02.02.130 Wechselflor, Insektizid-Behandlung, 5 ArbG, 1.300 m²**
Behandlung der Stauden- Wechselflorflächen gegen saugende und beißende
Insekten durchführen, gezielt in Teilflächen mit zugelassenem Spritzmittel nach Anweisung des Herstellers.
Ausführung nur nach Bedarf auf Anforderung durch die Bauleitung. Windabdrift und damit auftretende Einträge in benachbarte Flächen oder offene Wasserflächen sind auszuschließen. Der AN muss ein
Spritzbuch führen, in das sämtliche Arbeitsgänge einzutragen und vom Auftraggeber zu bestätigen sind.

Angebotenes Produkt (vom Bieter einzutragen):  ...............................

Die Leistung beinhaltet 5 St. Arbeitsgänge auf von der BL festgelegten Teilflächen. Werden weniger/mehr Arbeitsgänge durchgeführt oder die Anzahl der Quadratmeter erhöht/verringert, wird dies im Verhältnis vergütet.

Massenansatz: 1.300 m² Pflanzfläche x 5 Arbeitsgänge = 6.500 m²
Menge: 6500,000 m²

**02.02.140 Wechselflor, Schneckenkorn ausbringen, 3 ArbG, 1.000 m²**
Ausbringen von Schneckenkorn in Stauden- Wechselflorflächen durchführen, gezielt in Teilflächen nach Anweisung des AG und des Herstellers. Bis zu 3 Arbeitsgänge.
Ausführung nur nach Bedarf auf Anforderung durch die Bauleitung. Das Schneckenkorn ist zu liefern
und mit 60 g/100 m² auszubringen.

Angebotenes Produkt (vom Bieter einzutragen):  ...............................

Die Leistung beinhaltet 3 St. Arbeitsgänge auf von der BL festgelegten Teilflächen. Werden weniger/mehr Arbeitsgänge durchgeführt oder die Anzahl der Quadratmeter erhöht/verringert, wird dies im Verhältnis vergütet.

Massenansatz: 1.000 m² Pflanzfläche x 3 Arbeitsgänge = 3.000 m²
Menge: 3000,000 m²

#### Titel 02.03 Stundenlohnarbeiten

**02.03.010 Vorarbeiter, Polier**
Menge: 5,000 h

**02.03.020 Facharbeiter**
Menge: 20,000 h

**02.03.030 Arbeiter**
Menge: 20,000 h

USt %: 19,00; Summe brutto: 0,00
